# Dacharbeiten
Angebotsaufforderung (GAEB 90, DA83)
Währung: EUR

## Zusätzlicher Text
A)  ALLGEMEINE VORBEMERKUNGEN
=================================================================

A1) ALLGEMEINES

Dem Leistungsverzeichnis liegen die "Zusätzliche Vertragsbedingungen für
die Ausführung von Bauleistungen (Z-VOB/B)" der Covivio Immobilien GmbH
zugrunde.

Für sich auf dieses Leistungsverzeichnis beziehende Beauftragungen
gelten die Vertragsbedingungen in jedem Einzelfall als vereinbart.
Sofern zukünftig als Ersatz für die aktuell gültigen Z-VOB/B mit dem
Auftragnehmer neue Z-VOB/B vereinbart werden, gelten für nach
Gültigkeitsbeginn die neuen Z-VOB/B beauftragte Leistungen
ausschließlich die neuen Z-VOB/B.

Für nach diesem Leistungsverzeichnis ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber erwartet vom Auftragnehmer tatkräftige Unterstützung
bei den Bemühungen, berechtigten Mieterwünschen zu entsprechen. Dazu
gehören insbesondere folgende Verpflichtungen:

1)  Alle Handwerker/Mitarbeiter des Auftragnehmers haben die
Verpflichtung, Kunden insbesondere  Mietern höflich und hilfsbereit zu
begegnen. In Gesprächen mit den Mietern ist das Bemühen von  Covivio
Immobilien GmbH um einen verbesserten Kundendienst herauszustellen.

2)  Die Mieter sind rechtzeitig vor Durchführung der Arbeiten zu
verständigen, ggf. durch
  Aushang im Treppenhaus oder auch individuelle Terminvereinbarung mit
dem einzelnen Mieter.

3)  Möbel und sonstiges Mietereigentum, Bodenflächen und angrenzende
Bauteile etc. im Bereich
  der auszuführenden Arbeiten sind durch Folie, evtl. Schaltafeln oder
Ähnliches zu schützen.

A3) PREISE

Soweit und sobald Überschreitungen absehbar sind, ist hierüber dem
zuständigen Bauleiter ein schriftliches Angebot einzureichen und eine
gesonderte Vereinbarung über die Einkaufsabteilung zu treffen.

In den Einheitspreisen sind sämtliche Kosten, wie Lohn-, Material- und
Nebenkosten enthalten, insbesondere auch:

1)  Koordination / Terminabsprache(n) mit dem(den) Mieter(n) /
Kundenbetreuer(n) / Bauleiter(n)

2)  sämtliche Fahrt- und Transportkosten,

3)  sämtliche tariflichen Zulagen wie z. B. Schmutz- und Staubzulagen,
Zulagen für ekelerregende
  Arbeiten etc.,

4)  die Gestellung, Vorhaltung und spurlose Entfernung aller
erforderlichen Gerüste und
  Absperrungen (ggf. auch Warnschilder) bis zu einer Höhe der
Arbeitsbühne von 2 m; die
  Mitbenutzung der Gerüste ist allen mit Reparaturarbeiten
beschäftigten Firmen kostenlos zu
  gestatten,

5)  Befestigungsmittel aller Art; Hilfsstoffe wie Nägel, Bindedraht
und Kleinmaterial sowie alle
  Baustoffe, die zur kompletten Erstellung der Leistung erforderlich
sind,

6)  die Abdeckung von Einrichtungsgegenständen zum Schutz vor
Beschädigung und
  Verschmutzung,

7)  das, ggf. tägliche, Säubern der Arbeitsstelle,

8)  der Ausbau und Abtransport sowie die ordnungsgemäße Entsorgung,
einschließlich
  Kippgebühren, sämtlichen Bauschutts und aller alter, schadhafter
Teile. Teile, für die sich der
  Auftraggeber eine generelle oder einzelfallbezogene Prüfung
vorbehalten hat, sind bis zu diesem
  Zeitpunkt, längstens jedoch für die Dauer von 10 Wochen, vom AN
vorzuhalten und dürfen erst
  danach entsorgt werden.

9)  Alle weiteren Nebenleistungen, die zur Erfüllung der in den
Leistungspositionen beschriebenen
  Hauptleistungen, unter Beachtung aller einschlägigen Vorschriften,
erforderlich sind, aber nicht  gesondert aufgeführt sind.

Erforderliche Leistungen, die in den nachfolgenden Leistungspositionen
nicht enthalten sind, sind als Nachtrag dem zuständigen Bauleiter vor
Ausführung zur Genehmigung aufzugeben. Die Preise für derartige
Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der Auftragnehmer
jedem Dritten aufzuerlegen, dessen er sich zur Erfüllung dieser
Pflichten bedient.
Das Leistungsverzeichnis darf weder ganz noch teilweise in irgendeiner
Form Dritten entgeltlich oder unentgeltlich zugänglich gemacht werden.

## Zusätzlicher Text
B)  ALLGEMEINE TECHNISCHE VORBEMERKUNGEN
======================================================================

B1) ALLGEMEINES

Für Lieferung und Ausführung gelten neben dem Leistungsverzeichnis:

1.  die neuesten DIN-Vorschriften (ausgenommen DIN 1961), VDE- und
VDI-Richtlinien,

2.  die Vorschriften der zuständigen Behörden z. B. Bauaufsicht,
Gewerbeaufsicht, Brandverhütung,
  TÜV, Berufsgenossenschaften und Versorgungsbetriebe,

3.  die Bestimmungen der Gerüstbauordnung,

4.  die Festlegungen des jeweiligen Werkstoffherstellers. Die
Werkstoffe müssen den
  geforderten Bedingungen der Leistungsbeschreibung entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor zu prüfen, ob der Auftragneher seinen
Pflichten nachgekommen ist. Hierzu kann der Auftraggeber Einsicht nehmen
in die vom Auftragneher nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung läßt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7 SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden, die
bei ungesicherten Umgang im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
Zusätzliche Technische Vorschriften  (ZTV)
==================================

1. Algemeines

Für Angebot, Lieferung, Ausführung und Abrechnung gelten neben dem
Leistungsverzeichnis:
die neusten DIN-Normen, VDE- und VDI-Richtlinien, die Fachregeln des
deutschen Dachdeckerhandwerks, Verlegerichtlinien der geannten
Hersteller,
Die Flachdachrichtlinien, die Vorschriften der zuständigen Behörden
(z.B. Bauaufsicht, Gewerbeaufsicht, Brandverhütung, TÜV),
Bau-Berufsgenossenschaften und Versorgungsbetriebe, die Bestimmungen der
Gerüstbauordnung, die z.Zt. der Ausführugs gültige
Wärmeschutzverordnung.

2. Ausführung

Die Arbeiten werden an bewohnten Häusern  ausgeführt, das bedingt
mehrere Teilabschnitte der Ausführung, z.B. Fertigstellung hausweise.
Während der Ausführung hat der Auftragnehmer allen, an der Sanierung
tätigen Handwerkern genügend zeit für die Fertigstellung anderer
Arbeiten zu lassen.
Die Sicherung der Verkehrs-, Versorgungs- und Entsorgungsanlagen im
Bereich des Baugländes, sowie die Durchführung der erforderlichen
Maßnahmen der verkehrspolizeilichen Sicherung übernimmt der
Auftragnehmer. Für Strassen- und Bürgersteigabsperrungen sind die
Genehmigungen vom Auftragnehmer einzuholen.
Aufenthalts- und Lagerräume können vom AG nicht zur Verfügung gestellt
werden. Die Kosten hierfür sind in die Einheitspreise des Angebotes
einzurechnen.
Die Ausführung der Arbeiten erfolgt auf Gefahr des Auftragnehmers.
Während der Verarbeitung darf die Temperatur der Luft, der zu
verwendeten Materialien, sowie des Untergrundes nicht unter + 5 ° C
absinken. Stehendes Wasser ist abzusaugen, der Untergrund ist
entsprechend zu trocknen. Eine gesonderte Vergütung dieser Leistung
findet nicht statt.
Baustoffe und Bauteile dürfen nicht in Treppen- häusern und auf
Verkehrsflächen gelagert werden.

3. In den Einheitspreisen sind enthalten:

die Schuttrabfuhr einschl. Kippgebühren in allen Positionen
die rechtzeitige Benachrichtigung der Wohnungs- inhaber über den
beabsichtigten Beginn der Arbeiten
die Rückerstattung der Kosten für Wasser-und Stromentnahme, falls vom
Wohnungsinhaber gefordert.
die Verpflichtung des Aufragnehmers, andere Gebäudeschäden, die bei
Ausführung seiner Leistung bekannt werden, unverzüglich  dem zuständigen
Bauführer bzw. Bestandsvserwalter zu melden
sämtliche Lieferungen und Leistungen, die zur sachgemäßen Herstellung
der Arbeiten erforderlich sind, wie z.B. Fahrt- und Transportkosten,
Stand- gebühren und dergleichen
erforderliche Gerüste bis zu einer Höhe der Arbeitsbühne von 2,00 m über Flur und Schutzgerüste gemäß den
Unfallverhütungsvorschriften, soweit kein Arbeitsgerüst bauseits
gestellt wird, die Mitbenutzung der Gerüste ist allen mit Reparaturarbeiten beschäftigten Firmen kostenlos zu gestatten.
Tägliches Säubern der Arbeitsstelle bei Arbeitsschluß
Bauschutt darf grundsätzlich nicht im Gebäude gelagert werden.
das Schützen der Bodenflächen und angrenzenden Bauteile

Angaben zum Angebot
==================

Bauleitung  Frau Damm
  Tel. 0208 97064 569
Einkauf  Herr/Frau
  Tel.

Der  Bieter hat sich selbst, vor Angebotsabgabe, an der Baustelle
hinreichend zu innformieren.
Bedenken gegen die vorgesehene Ausführung sind vor Angebotsabgabe
geltend zu machen.

Für alle Baumaßnahmen sind nach Beendigung der Arbeiten die
Übereinstimmungserklärung des Fachunternehmers,
Prüfzeugnisse etc. verlangt.

Das Aufmaß u. Abrechnung ist Hausweise zu erstellen.

Für Stundenlohnarbeiten sind der Bauleitung innerhalb von 2 Arbeitstagen
die Stundennachweise vorzulegen. Vertspätet vorgelegte Nachweise werden
nicht anerkannt.  Arbeiten ohne abgezeichnete Stundennachweise werden
nicht abgerechnet.

## Zusätzlicher Text
Vorbemerkungen / Angaben zum Objekt

Vor Angebotsabgabe wird eine eigenständige Besichtigung der
Gebäude und der Bauumfeldes empfohlen. Gemeinsame Ortsbesichtigungen
finden nicht statt. Der Bieter hat
sich selbst an der Baustelle ausreichend zu informieren.

An den Gebäuden Wackerhagen 17-21, Eiffestr. 231 und 233 werden
energetische Modernisierungsmaßnahmen durchgeführt. Folgende Maßnahmen
werden ausgführt:
WDVS, Balkonsanierung inkl. neuer Balkongeländer, Elektroarbeiten,
Erneuerung der Tür- und Fensteranlagen, Dacharbeiten u.weiteres.

Die gesamte Bauzeit beträgt ca. 10 Monate

Die Gerüste werden allen Gewerken zur Nutzung zur Verfügung gestellt,
sowie Sanitärcontainer und Baustellen WC.
Materialtransporte sind nicht enthalten und sind in die EP
einzukalkulieren. Schutz der Arbeiten vor Unfallgefahren,
Witterungseinflüssen und Diebstahl sind durch den AN sicherzustellen.
Während der Bauzeit ist die Baustelle in einem sauberen Zustand zu
halten und regelmäßig aufzuräumen.

Wasser und Baustrom  werden bauseits im Bereich des Baufeldes an einem
zentralen Punkt kostenlos zur Verfügung gestellt. Zuleitungen zu den
Verbraucherstellen sind selbständig herzustellen und vorzuhalten.

Aufmaßtermine, Ausführungstermine in den Wohnungen u. Ladenlokalen, sind
eigenständig vom AN mit den Meitern zu vereinbaren (per Aushänge o.
persönlichen Mieterkontakt). Kontaktdaten der Mieter können für die
Dauer der Maßnahmen zur Verfügung gestellt werden. Die vereinbarten
Termine sind
zuverlässig / verbindlich einzuhalten.

Ausführungszeitraum : 06.11.2023 - 10.05.2024

Die Flächen auf der Gebäuderückseite, sind als Materiallagerfläche nicht
geeignet, da sich unterhalb dieser Fläche eineTiefgarage befindet. Daher
ist das Lagern von Material und anderen schweren Gegenständen nicht
gestattet.

Feuerwehrzufahrten und Stellflächen
Die Feuerwehrzufahrten und Stellflächen der Feuerwehr dürfen nicht zur
Baustelleneinrichtung genutzt werden. Diese Bereiche sind ständig
freizuhalten.
Kurzfristige Nutzung für Materiallieferung, Be- und Entladen ist
zulässig.

## Dacharbeiten
Datum: 17.08.26

### Bereich 01 Dacharbeiten Eiffestraße 243

#### Abschnitt 01.01 Dacharbeiten / Erweiterung Traufen u.Ortgänge zur Aufnahme WDVS (Fassade) Eiffestraße 243

*Hinweis*
Vorbemerkung zu den Dachdeckerarbeiten /
Baustelleneinrichtung und Schutzmaßnahmen

Die nachfolgenden Dachdecker-, Klempner- und
Anschlussarbeiten sind als Leistungen im Bestand und im
Zusammenhang mit den Fassaden- und WDVS-Arbeiten
auszuführen. Der Auftragnehmer hat alle für seine
Leistungen erforderlichen Baustelleneinrichtungen,
Vorhaltungen, Sicherungsmaßnahmen, Materialtransporte
und Schutzmaßnahmen vollständig in die Einheitspreise
der nachfolgenden Positionen einzukalkulieren, sofern
hierfür keine gesonderten Positionen ausgewiesen sind.

Dem Auftragnehmer stehen im Rahmen der örtlichen
Möglichkeiten Flächen auf der Baustelle zur
Mitbenutzung zur Verfügung. Ebenso können die
vorhandenen bzw. bauseits bereitgestellten
Baustellen-WCs sowie die vorhandenen Zufahrten und
Zugänge zum Grundstück mitgenutzt werden. Ein Anspruch
auf ausschließliche Nutzung bestimmter Flächen besteht
nicht. Die Nutzung ist mit der Bauleitung und den
übrigen am Bau beteiligten Gewerken abzustimmen.

In die Einheitspreise sind insbesondere einzurechnen:

Einrichten, Vorhalten, Umsetzen und Räumen der für die
Dachdeckerarbeiten erforderlichen Arbeitsbereiche
Nutzung, Organisation und Abstimmung von Lagerflächen
auf der Baustelle
innerbaustelliger Transport von Material, Werkzeugen,
Geräten und Ausbaumaterialien
Nutzung der vorhandenen Zufahrten und Zugänge zum
Grundstück
erforderliche Abstimmungen mit Bauleitung, Gerüstbauer,
WDVS-Gewerk und weiteren beteiligten Gewerken
Vorhaltung aller für die Leistung erforderlichen
Werkzeuge, Kleingeräte, Maschinen und Hilfsmittel
Vorhaltung von Schutzplanen, Abdeckungen, Folien,
Latten, Befestigungsmitteln und sonstigen
Sicherungsmaterialien
Schutz angrenzender Bauteile, Fassadenflächen,
WDVS-Flächen, Fenster, Dachrinnen, Bleche und
Gerüstbauteile vor Beschädigung und Verschmutzung
abschnittsweises Arbeiten entsprechend Bauablauf,
Gerüststellung und Witterung
tägliches Sichern der bearbeiteten Dach- und
Anschlussbereiche gegen Witterungseinflüsse
Reinigen der Arbeits- und Lagerbereiche nach Abschluss
der jeweiligen Arbeiten

Besonders zu berücksichtigen ist, dass während der
Ausführung keine ungesicherten offenen Dach-,
Anschluss- oder Bauteilflächen verbleiben dürfen.
Geöffnete Dachflächen, aufgenommene Deckungsbereiche,
Traufbereiche, Ortgänge, Wandanschlüsse,
Durchdringungen und sonstige temporär offene
Bauteilbereiche sind jederzeit gegen Regen,
Schlagregen, Flugschnee und Feuchtigkeitseintritt zu
schützen.

Die Sicherung hat arbeitstäglich und bei
Arbeitsunterbrechungen so zu erfolgen, dass ein
Eindringen von Niederschlagswasser in das Gebäude, in
die Dachkonstruktion, in Dämm- oder Anschlussbereiche
sowie in angrenzende Bauteile verhindert wird. Dies
gilt insbesondere auch bei angekündigtem
Wetterumschwung, Wochenenden, Feiertagen oder sonstigen
Stillstandszeiten.

Provisorische Abdeckungen, Notabdichtungen und
temporäre Sicherungen, die sich aus dem Arbeitsablauf
des Auftragnehmers ergeben, sind Bestandteil der
Einheitspreise und werden nicht gesondert vergütet. Sie
sind fachgerecht, ausreichend befestigt und
widerstandsfähig gegen Wind- und Wettereinwirkungen
herzustellen.

Der Auftragnehmer hat seine Arbeiten so zu
organisieren, dass aufgenommene Dachflächen nur in dem
Umfang geöffnet werden, wie diese innerhalb eines
angemessenen Arbeitsabschnittes wieder regensicher
geschlossen oder provisorisch gesichert werden können.

Schäden infolge unzureichender Sicherung, mangelhafter
Abdeckung oder nicht rechtzeitig geschlossener
Bauteilöffnungen gehen zu Lasten des Auftragnehmers.

Hinweis für die Kalkulation:
Die nachfolgenden Positionen sind als vollständige
Leistungen einschließlich erforderlicher
Baustelleneinrichtung, Vorhaltung, innerbaustelliger
Logistik, Schutzmaßnahmen, temporärer Regensicherung
und Koordination mit den angrenzenden Gewerken zu
kalkulieren. Eine gesonderte Vergütung hierfür erfolgt
nur, wenn dies ausdrücklich in einer Einzelposition
beschrieben ist.

*Hinweis*
Vorbemerkung zu den nachfolgenden Positionen - Aufnahme
und Entsorgung

Bei den nachfolgenden Positionen ist jeweils die
vollständige Aufnahme, der Rückbau, das Sammeln,
Sortieren, Laden, Abtransportieren sowie die
fachgerechte Entsorgung bzw. Verwertung der anfallenden
Materialien Bestandteil des Einheitspreises.

Die Positionen umfassen somit nicht nur das Lösen,
Aufnehmen und Ausbauen der jeweiligen Bauteile bzw.
Materialien, sondern auch deren ordnungsgemäße
Entsorgung einschließlich aller hierfür erforderlichen
Nebenleistungen.

In die Einheitspreise der nachfolgenden Positionen sind
insbesondere einzurechnen:

Ausbau und Aufnahme der jeweiligen Materialien aus dem
beschriebenen Teilbereich
sortenreines Sammeln und Zwischenlagern auf der
Baustelle
Bereitstellung erforderlicher Container, Big Bags oder
sonstiger geeigneter Sammelbehälter
Laden und Abtransport von der Baustelle
Transport-, Container-, Deponie-, Annahme-,
Verwertungs- und Entsorgungsgebühren
erforderliche Wiege-, Annahme- und Entsorgungsnachweise
Reinigung der Arbeits- und Lagerbereiche von
entsorgungsbedingten Rückständen
sämtliche Nebenleistungen zur vollständigen und
ordnungsgemäßen Entsorgung

Die Entsorgung ist für jedes Teilgewerk bzw. jede
Einzelposition vollständig einzukalkulieren. Eine
gesonderte Vergütung für Entsorgung, Transport,
Containerstellung oder Annahmegebühren erfolgt nicht,
sofern in den Positionen nicht ausdrücklich etwas
anderes beschrieben ist.

Die Entsorgung hat getrennt nach Materialarten und
entsprechend den jeweils geltenden abfallrechtlichen
Vorgaben zu erfolgen. Vermischungen unterschiedlicher
Abfallarten sind zu vermeiden, soweit dies für die
ordnungsgemäße Entsorgung oder Verwertung erforderlich
ist.

Schadstoffhaltige, asbesthaltige, teerhaltige oder
anderweitig besonders überwachungsbedürftige
Materialien sind nur Bestandteil der jeweiligen
Position, soweit diese in der Positionsbeschreibung
ausdrücklich benannt sind. Werden im Zuge der
Ausführung schadstoffverdächtige Materialien
festgestellt, ist die Bauleitung unverzüglich zu
informieren. Die weitere Behandlung und Entsorgung
erfolgt erst nach gesonderter Abstimmung bzw. Freigabe.

Hinweis für die Kalkulation:
Die nachfolgenden Positionen sind jeweils als komplette
Leistung aus Rückbau/Aufnahme und Entsorgung des
beschriebenen Materials zu verstehen.

**01.01.0010 Aufnahme Ziegeleindeckung im Traufbereich**
Ziegeleindeckung im Arbeitsbereich der Traufen der
Steildachfläche aufnehmen, 3-4 Reihen,
fachgerecht seitlich lagern
Menge: 72,000 m

**01.01.0020 Wie vor jedoch Organg jedoch 2 Pfannen**
Menge: 15,000 m

**01.01.0030 Aufnahme und Entsorgung Regenfallrohre**
Vorhandene Regenfallrohre aufnehmen, einschließlich der
Rohrschellen und allen Formstücken, einschließlich
Abtransport, Verladung und Entsorgung.
Menge: 50,000 m

**01.01.0040 Aufnahme und Entsorgung Dachlattung, Folien, Pappdocken**
Demontage von 3-4 Reihen der vorhandenen Dachlattung,
Folien,Pappdocken, einschließlich, Abtransport,
Verladung  und Entsorgung.
Menge: 95,000 m

**01.01.0050 Aufnahme und Entsorgung Traufblech**
Demontage der alten Traufbleche Abtransport, Verladung
und Entsorgung.
Menge: 72,000 m

**01.01.0060 Aufnahme und Entsorgung Dachrinne**
Demontage der vorhandenen Hänge-Dachrinne,
Abtransport, Verladung  und Entsorgung
Menge: 72,000 m

**01.01.0070 Aufnahme und Entsorgung Faserzementplatten**
Abriss und Entsorgung der Faserzementplatten seitlich
an Erkern und Loggiavorderfronten, Breite ca. 30cm
Menge: 70,000 m

**01.01.0080 Aufnahme und Entsorgung alter Bleianschluss**
Abriss und Entsorgung des alten Bleianschlusses in
Teilbereichen
Menge: 70,000 m

**01.01.0090 Aufnahme und Entsorgung von Bitumenschweißbahnen**
Entsorgung von ausgebauten Bitumenschweißbahnen /
Dachabdichtungsbahnen, nicht PAK-, nicht teer- und
nicht asbesthaltig, einschließlich Aufnehmen aus dem
unmittelbaren Arbeitsbereich, Sammeln, Laden,
Transportieren und fachgerechter Entsorgung in einer
zugelassenen Entsorgungs- bzw. Verwertungsanlage.

Das Material ist getrennt von anderen Abfällen zu
erfassen und sortenrein zu sammeln. Vermischungen mit
Bauschutt, Holz, Dämmstoffen, Metallen, asbesthaltigen
Baustoffen, teerhaltigen Abdichtungen oder sonstigen
schadstoffbelasteten Materialien sind nicht zulässig.

Die Leistung umfasst das Bereitstellen geeigneter
Sammelbehälter bzw. Container, das Einbringen der
ausgebauten Bitumenschweißbahnen in die Behälter, den
Abtransport einschließlich aller Transport-, Deponie-,
Verwertungs- und Entsorgungsgebühren sowie die Vorlage
der erforderlichen Entsorgungsnachweise, Wiegescheine
und Annahmebelege.

Die Einstufung erfolgt für bitumenhaltige, nicht
gefährliche Dachbahnen in der Regel als nicht
gefährlicher Abfall; teerhaltige Dachbahnen sind
dagegen separat als gefährlicher Abfall zu behandeln.
Die endgültige Abfallschlüsselnummer ist durch den
Auftragnehmer mit dem Entsorger auf Grundlage der
tatsächlichen Materialbeschaffenheit und ggf.
vorhandener Analyse festzulegen; häufig wird für nicht
gefährliche bitumenhaltige Dachbahnen AVV 17 03 02
verwendet.

Nicht Bestandteil dieser Position sind Analytik,
Probenahme, Deklarationsuntersuchungen sowie die
Entsorgung schadstoffhaltiger, teerhaltiger,
PAK-haltiger oder asbesthaltiger Abdichtungsbahnen.
Werden entsprechende Belastungen festgestellt oder
vermutet, ist die Bauleitung unverzüglich zu
informieren; die Entsorgung erfolgt dann über
gesonderte Position bzw. besondere Anweisung.

In den Einheitspreis einzurechnen sind insbesondere:

Übernahme der ausgebauten Bitumenschweißbahnen aus dem
Arbeitsbereich
sortenreines Sammeln und Zwischenlagern auf der
Baustelle
Bereitstellung geeigneter Container/Sammelbehälter
Laden, Transport und fachgerechte Entsorgung/Verwertung
sämtliche Entsorgungs-, Annahme-, Transport- und
Gebührenkosten
Vorlage von Wiegescheinen, Annahme- und
Entsorgungsnachweisen
Einhaltung der abfallrechtlichen Vorgaben und Vorgaben
der Annahmestelle

Abrechnung: nach Gewicht in t gemäß Wiegeschein.
Material: Bitumenschweißbahnen/Dachabdichtungsbahnen,
nicht PAK-/teerhaltig, nicht asbesthaltig.
Hinweis: Schadstoffhaltige Abdichtungsbahnen sind nicht
Bestandteil dieser Position.
Menge: 0,250 t

**01.01.0100 Vorhandene Schneefanganlage zur Wiederverwendung demontieren**
Vorhandene Schneefanganlage zur Wiederverwendung
demontieren und seitlich lagern
Menge: 12,000 m

*Hinweis*
Die nachfolgenden Leistungen sind im unmittelbaren
Zusammenhang mit der Ausführung der
Wärmedämmverbundsystemarbeiten an der Fassade
auszuführen. Der Auftragnehmer hat seine Leistungen so
zu kalkulieren und auszuführen, dass die Arbeiten
technisch und zeitlich mit dem WDVS-Gewerk abgestimmt
werden können.

Sämtliche Anschlüsse im Trauf-, Ortgang-, Gesims-,
Dachrand-, Fallrohr-, Rinnen- und
Fenster-/Fassadenanschlussbereich sind unter
Berücksichtigung der neuen Fassadenebene durch das WDVS
herzustellen. Hierbei sind insbesondere geänderte
Bauteiltiefen, Dämmstoffdicken, Putzaufbauten,
Anschlussprofile, Tropfkanten, Überstände und
erforderliche Bewegungs- bzw. Anschlussfugen zu
berücksichtigen.

Die Arbeiten umfassen, soweit in den Einzelpositionen
beschrieben, das Liefern, Montieren, Anpassen,
Demontieren, Zwischenlagern, Wiedermontieren und
fachgerechte Anschließen der jeweiligen Bauteile. Der
Auftragnehmer hat die vorhandenen Bauteile vor Beginn
der Arbeiten vor Ort zu prüfen und die Ausführung auf
die tatsächlichen Bestandsmaße sowie auf den geplanten
WDVS-Aufbau abzustimmen.

Insbesondere sind folgende Punkte in die Einheitspreise
der nachfolgenden Positionen einzukalkulieren:

Abstimmung der Ausführung mit dem WDVS-Gewerk und der
örtlichen Bauleitung
Berücksichtigung der neuen Fassadenflucht durch den
WDVS-Aufbau
Anpassung von Dachrand-, Trauf-, Ortgang-, Rinnen-,
Fallrohr- und Blechanschlüssen an die neue
Fassadenebene
Herstellen regensicherer, schlagregendichter und
dauerhaft funktionsfähiger Anschlüsse
fachgerechte Ausbildung von Tropfkanten, Überdeckungen,
Stößen, Ecken, Enden und Wandanschlüssen
erforderliche Zuschnitte, Anpassungen und Passarbeiten
am Bestand
Schutz bereits fertiggestellter WDVS-, Putz-, Dach- und
Klempnerflächen vor Beschädigung und Verschmutzung
Berücksichtigung der abschnittsweisen Ausführung
entsprechend Bauablauf und Gerüststellung
erforderliches Lösen, Sichern, Zwischenlagern und
Wiedermontieren von Bauteilen, sofern in den
Einzelpositionen beschrieben
Nebenleistungen zur vollständigen und gebrauchsfertigen
Herstellung der jeweiligen Anschlüsse und Bauteile

Die Ausführung hat so zu erfolgen, dass keine offenen
oder ungeschützten Anschlussbereiche verbleiben.
Provisorische Sicherungen gegen Feuchtigkeitseintritt
während der Bauzeit sind durch den Auftragnehmer zu
berücksichtigen, soweit sie aus dem Arbeitsablauf
seiner Leistungen erforderlich werden.

Besondere Sorgfalt ist auf die Schnittstellen zwischen
Dach-/Traufbereich und Fassadendämmung zu legen.
Anschlüsse an WDVS-Flächen sind so auszubilden, dass
Wasser sicher abgeleitet wird und keine Feuchtigkeit
hinter die Fassadendämmung oder in angrenzende Bauteile
eindringen kann.

Alle Maße sind vor Ausführung am Bau zu prüfen.
Abweichungen zwischen Planung, Bestand und
erforderlichem WDVS-Aufbau sind der Bauleitung
rechtzeitig vor Ausführung anzuzeigen. Eine Ausführung
ohne vorherige Klärung der Anschlussdetails erfolgt auf
Risiko des Auftragnehmers.

Hinweis für die Kalkulation:
Die nachfolgenden Positionen sind als Leistungen im
Bestand und im Zusammenhang mit der Fassadensanierung
einschließlich WDVS zu verstehen. Erforderliche
Anpassungs-, Anschluss- und Nebenarbeiten, die sich aus
der neuen WDVS-Fassadenebene ergeben, sind in die
jeweiligen Einheitspreise einzurechnen, sofern sie zur
fachgerechten Ausführung der beschriebenen Leistung
erforderlich sind.

*Hinweis*

**01.01.0110 Aufschiebling Nadelholz motieren**
Aufschieblinge aus imprägniertem Nadelholz,
Schnittklasse S10, genaue Maße sind vor Ort zu nehmen
,ca. 1,5-1,8 m, liefern und nach den Dämmarbeiten an
der Fassade, fachgerecht am Sparren montieren.
Menge: 108,000 Stk

**01.01.0120 Klimamembranfolie liefern, auslegen, verkleben**
Klimamembranfolie liefern, um die Aufschieblinge und in
den
Zwischenräumen der Sparren auslegen und fachgerecht
verkleben.
Menge: 108,000 m²

**01.01.0130 Klemmfilz liefern, verlegen**
Dämmung aus Steinwolle- Klemmfilz, ca. 14cm, WLG 035,
liefern und zwischen den Sparren verlegen
Menge: 108,000 m²

**01.01.0140 Unterspannbahn liefern, verlegen**
Unterspannbahn, ca 1,5m breit, liefern und fachgerecht
verlegen.
Menge: 108,000 m²

**01.01.0150 Dachlattung liefern, verlegen**
Dachlattung 40/60, S10, 3-4 Reihen, liefern und
verlegen.

Einlattung der Steildachfläche im Traufenbereich mit
imprägnierten Dachlatten aus Nadelholz, Schnittklasse
S10, liefern, geeigneten, verzinkten Drahtstiften
befestigen.
Lattenabstand passend zu Dacheindeckung
Inkl. aller Zuschnittarbeiten.
Menge: 108,000 m²

**01.01.0160 Glattkantbrett liefern, montieren**
Glattkantbrett, 19,5 cm breit, liefern und montieren
Menge: 72,000 m

**01.01.0170 Traufbohle liefern, befestigen**
Traufbohle, 40/160mm, imprägniert,
liefern und im Traufbereich fachgerecht befestigen.
Menge: 72,000 m

**01.01.0180 Dachlatten im Bereich der Ortgänge befestigen**
Decklattung 40/60 :
Einlattung der Steildachfläche im Bereich der Ortgänge
mit scharfkantigen imprägnierten Dachlatten aus
Nadelholz, Schnittklasse S10, Befestiguung mit
geeigneten, verzinkten Drahtstiften befestigen.
Lattenabstand passend zu Dacheindeckung

Dachlattenverlängerung um ca. 45 cm und mit einem
Stirnbrett abschließen.Das Maß wird vor Ausführung vor
Ort gemeinsam mit der BL des AGs festgelegt.
Menge: 28,000 m

**01.01.0190 Konterlattung befestigen**
Menge: 85,000 m²

*Hinweis*

**01.01.0200 Wandanschluß liefern, montieren**
Wandanschluß aus Walbzei,25er bis 33er Zuschnitt,
liefern und an dern Erkern montieren
Menge: 70,000 m

**01.01.0210 Aero-Traufelement liefern, montieren**
Aero- Traufelement liefern und als Schutz vor Vogel-
und Insekteneinflug montieren
Menge: 72,000 m

**01.01.0220 Schneefanggitter einbauen**
*** Bedarfsposition mit GB
Schneefanggitter, h=200 mm, verzinkt,
passend zur Deckung, liefern und in die Dachfläche
einbauen, mit Unterzuglatte
Menge: 12,000 m

**01.01.0230 Rinnenwinkel montieren**
Rinnenwinkel, 90° außen, aus einem Stück tiefgezogen,
passend zu vorbeschriebener Dachrinne, montieren
Menge: 4,000 St

**01.01.0240 Hängedachrinne aus Titanzink montieren**
Hängedachrinne aus Titanzink, walzblank,
Nenngröße 333 mm (6-teilig), Dicke
0,7 mm, Standardlänge 3 m, inkl.  verzinkten
Rinnenhaltern, im Gefälle, liefern und durchlaufend
montieren.
Rinnenhalter in die Traufbohle einlassen und mit
korrosionsgeschützten Befestigern montieren.
Einzellängen weichlötend verbinden.
Menge: 48,000 m

**01.01.0250 Rinnen-Dehnungsausgleicher einbauen**
Zulage zu Position"Hängedachrinne"

Rinnen-Dehnungsausgleiche 333:
Einbau von Dilatationsrinnen mit
Dehnungsteil
aus Synthese-Kautschuk in Hängerinne,
halbrund,
Werkstoff: Titanzink, walzblank
Nenngröße: 333 mm (6tlg)
- Mehrpreis zur Rinnen-Position als Zulage -
Menge: 10,000 Stck

**01.01.0260 Nackenblech (Traufblech) montieren, verlöten**
Nackenblech aus Zink, Zuschnitt: 167mm mit Falz,
liefern und
montieren.
Befestigung von Nackenblechen, verdeckt mit Haften,
Nähte verlöten,
Werkstoff: Titanzink walzblank
Dicke: 0,7 mm
Menge: 72,000 m

**01.01.0270 Rinnen-Einhangstutzen liefern, einbauen**
Rinneneinhangstutzen 333/100

Lieferung und Einbau von
Rinneneinhangstutzen für halbrunde
Hängerinnen, mit geraden Abgang.
Werkstoff: Titanzink, walzblank
Dicke: 0,7 mm
Nenngröße: 333 mm (6-teilig)
Nennweite: 100 mm
Menge: 6,000 Stck

**01.01.0280 Rinnenboden Titanzink liefern, einbauen**
Rinnenböden 333
Lieferung und Einbau von Rinnenböden,
glatt, aus Titanzink in Hängerinne, halbrund,
eingelötet.
Werkstoff: Titanzink, walzblank
Dicke: 0,7 mm
Nenngröße: 333 mm (6-tlg), liefern und
einbauen
Menge: 24,000 Stck

**01.01.0290 Schwanenhälse /Rohrbögen liefern, montieren**
Schwanenhälse/ Rohrbögen aus Zink, passen zur
Dachrinne,
bestehend aus Einhangstutzen, 2 Bogen und ca.
30cm Rohr liefern und montieren
Menge: 12,000 Stk

**01.01.0300 Schutzanstrich für Zinkrinne liefern, verarbeiten**
*** Bedarfsposition mit GB
Schutzanstrich für Zinkrinne liefern und fachgerecht
verarbeiten
Menge: 72,000 m

**01.01.0310 Regenfallrohr Titanzink liefern und befestigen**
Regenfallrohr  100
Lieferung und Befestigung von
Regenfallrohren, kreisförmig.
Befestigung mit verzinkten Rohrschellen in
Mauerwerk mit WDVS (ca. 16 cm)
inkl Abdeckrosette
Werkstoff: Titanzink, walzblank
Dicke: 0,7 mm
Nennweite: 100 mm (6-tlg)
Menge: 48,000 m

**01.01.0320 Standrohr DN 100 für Regenwasserfallleitung**
Standrohr DN 100 für Regenwasserfallleitung liefern und
fachgerecht einbauen, einschließlich Anschluss an das
Regenfallrohr DN 100 sowie Anschluss an die vorhandene
Grundleitung bzw. den vorhandenen
Entwässerungsanschluss.

Ausführung als standsicheres Standrohr im
Sockelbereich, passend zum vorhandenen bzw. neu
herzustellenden Regenfallrohrsystem. Material,
Oberfläche und Ausführung passend zur übrigen
Regenwasserableitung, nach Vorgabe der Bauleitung.

Das Standrohr ist lotrecht, höhengerecht und
spannungsfrei einzubauen. Übergänge zwischen
Regenfallrohr, Standrohr und Grundleitungsanschluss
sind dauerhaft dicht und funktionsfähig herzustellen.

In den Einheitspreis einzurechnen sind insbesondere:

Lieferung Standrohr DN 100
Anschluss an Regenfallrohr DN 100
Anschluss an vorhandene Grundleitung /
Entwässerungsanschluss
Muffen, Übergänge, Dichtungen und Anschlussformteile
Rohrschellen, Befestigungsmittel und Abdeckrosetten
Zuschnitte und Anpassungen an Bestandshöhen und
Anschlusslagen
lotrechter, höhengerechter und dichter Einbau
sämtliche Nebenleistungen zur vollständigen und
funktionsfähigen Herstellung

Nicht enthalten sind Erdarbeiten, Kernbohrungen,
Stemmarbeiten oder Änderungen an der Grundleitung,
sofern diese nicht ausdrücklich in der Position
beschrieben sind.
Menge: 4,000 St

**01.01.0330 Windschutzbleche für Ortgang liefern, anbringen**
Windschutzbleche für Ortgang aus verz. Stahlblech,
farbbeschichtet, liefern und fachgerecht anbringen.
Schenkel: 6/16 aufliegend/senkrecht
Menge: 45,000 m

**01.01.0340 Ortgesimskasten, incl. Seitenbrett liefern, montieren**
Ortgesimskasten, incl. Seitenbrett mit 6 mm
Kunststoffplatten, Kronoplan B weiß, liefern und nach
Herstellerrichtlinien montieren einschl.
Unterkonstruktion, Abwicklung 0,40m
Menge: 25,000 m

**01.01.0350 Faserzementplatten liefern, montieren**
Faserzementplatten 20/20 gestutze Ecke, Farbe am
Bestand ca. 30cm, seitlich und oberhalb der Fenster,
inklusive Kunststoff L-Profil liefern und an den Erkern
und Loggien montieren
Menge: 60,000 m

**01.01.0360 Herstellen der Anschlüsse am unteren Fensterbereich**
Herstellen der dauerhaften Abdichtungsanschlüsse im
unteren Fensterbereich am Übergang zwischen
Fenster-/Türanschluss, Fensterbank- bzw.
Schwellenbereich und angrenzender Bauwerksabdichtung
mittels geeignetem Flüssigkunststoffsystem.

Die Leistung umfasst die vollständige Vorbereitung des
Untergrundes, das Herstellen eines fachgerechten,
rissüberbrückenden und wasserdichten Anschlusses sowie
die Einbindung in die vorhandene bzw. neu
herzustellende Abdichtungsebene.

Der Flüssigkunststoff ist als systemgeprüftes
Abdichtungssystem für den Außenbereich auszuführen,
einschließlich systemzugehöriger Grundierung, ggf.
Armierungsvlies, Flüssigkunststoffabdichtung und
erforderlicher Anschluss- und Übergangsausbildungen.
Die Ausführung hat nach Herstellervorgaben sowie
entsprechend den allgemein anerkannten Regeln der
Technik zu erfolgen.

Der Untergrund ist vor Ausführung auf Tragfähigkeit,
Trockenheit, Sauberkeit, Ebenheit und Eignung zu
prüfen. Lose Bestandteile, Staub, Verschmutzungen,
haftungsmindernde Schichten, Mörtelreste und nicht
tragfähige Altbeschichtungen sind zu entfernen.
Erforderliche kleinere Untergrundvorbereitungen,
Anschleifen, Reinigen, Entfetten und Grundieren sind in
die Leistung einzurechnen.

Die Abdichtung ist im unteren Fensterbereich so
herzustellen, dass der Anschluss an angrenzende
Bauteile, insbesondere Fensterrahmen, Schwellenprofile,
Fensterbankanschlüsse, Leibungen, Putzflächen,
Dämmflächen und vorhandene Abdichtungslagen, dauerhaft
dicht und wasserführend ausgebildet wird. Übergänge,
Ecken, Kanten und Materialwechsel sind sorgfältig und
spannungsarm auszuführen.

In Eck-, Anschluss- und Übergangsbereichen ist ein
systemzugehöriges Armierungsvlies vollflächig und
faltenfrei in den Flüssigkunststoff einzulegen, soweit
vom System vorgesehen bzw. technisch erforderlich.
Überlappungen sind nach Herstellervorgabe auszuführen.
Die erforderliche Mindestschichtdicke des
Flüssigkunststoffes ist einzuhalten.

Besondere Sorgfalt ist auf die Ausbildung der
Anschlüsse an den Fensterrahmen bzw. die unteren
Rahmenprofile zu legen. Die Abdichtung ist so
anzuarbeiten, dass kein Wasser hinter die
Anschlussbereiche laufen kann. Bewegungen aus
angrenzenden Bauteilen sind konstruktiv zu
berücksichtigen. Sichtbare Anschlusskanten sind sauber,
geradlinig und optisch ordentlich herzustellen.

In die Leistung einzurechnen sind insbesondere:

Prüfen und Vorbereiten der Untergründe
Reinigen, Anschleifen und Entfetten der
Anschlussflächen
Lieferung und Auftrag systemzugehöriger Grundierung
Lieferung und Verarbeitung des Flüssigkunststoffes
Einlegen von systemzugehörigem Armierungsvlies in
Anschluss-, Eck- und Übergangsbereichen
fachgerechte Einbindung in vorhandene oder neue
Abdichtungsebenen
Ausbildung der Anschlüsse an Fensterrahmen, Schwellen,
Leibungen, Fensterbankbereiche und angrenzende Bauteile
Einhaltung der erforderlichen Schichtdicken und
Überlappungen
Schutz angrenzender Bauteile während der Ausführung
alle Nebenarbeiten zur vollständigen, dauerhaften und
wasserdichten Herstellung

Abrechnung: nach laufendem Meter hergestelltem
Anschluss im unteren Fensterbereich.
Material: systemgeprüfter Flüssigkunststoff für
Außenabdichtungen, einschließlich Grundierung und ggf.
Armierungsvlies.
Ausführung: dauerhaft dicht, rissüberbrückend,
vliesarmiert in Anschlussbereichen, nach
Herstellervorgaben.
Menge: 32,000 m

**01.01.0370 Betongesims unterhalb der Traufbohle dämmen**
Vorhandenes Betongesims unterhalb der Traufbohle mit
PU-Dämmplatten, Dicke 40 mm, lückenlos überdämmen. Die
Leistung umfasst die vollständige Dämmung der
Gesimsfläche einschließlich aller Zuschnitte,
Anpassungen, Anschlüsse und Nebenarbeiten zur
fachgerechten, wärmebrückenarmen und dauerhaft
befestigten Ausführung.

Die Dämmung ist über die gesamte Abwicklung des
Betongesimses bis zu einer Abwicklungsbreite von 600 mm
auszuführen. Die Abwicklung umfasst die zu dämmenden
sichtbaren bzw. zugänglichen Flächen des Gesimses,
einschließlich horizontaler, vertikaler und ggf.
schräger Teilflächen unterhalb der Traufbohle.

Die PU-Dämmplatten sind dicht gestoßen, lückenlos und
hohlraumfrei auf dem vorhandenen Betongesims zu
verlegen bzw. zu befestigen. Offene Fugen, Fehlstellen,
Versprünge oder nicht gedämmte Teilbereiche sind nicht
zulässig. Plattenstöße sind eng aneinanderzuführen;
unvermeidbare Fugen sind mit geeignetem PU-Füllschaum
oder systemgeeignetem Dämmstoffmaterial zu schließen.
Mörtel- oder Kleberfugen als Wärmebrücke sind zu
vermeiden.

Der Untergrund ist vor Ausführung auf Tragfähigkeit,
Ebenheit, Sauberkeit und Feuchtigkeit zu prüfen. Lose
Bestandteile, Verschmutzungen, nicht tragfähige
Altbeschichtungen und haftungsmindernde Schichten sind
im erforderlichen Umfang zu entfernen. Kleinere
Ausgleichs- und Anpassungsarbeiten zur fachgerechten
Aufnahme der Dämmplatten sind in die Leistung
einzurechnen.

Die Befestigung der PU-Dämmplatten hat dauerhaft und
dem Untergrund entsprechend zu erfolgen, z. B. durch
geeignete Verklebung und/oder zusätzliche mechanische
Befestigung nach Erfordernis und Herstellervorgabe. Die
Dämmplatten sind so anzubringen, dass ein sicherer
Verbund mit dem Betongesims entsteht und die
nachfolgenden Anschluss- bzw. Bekleidungsarbeiten
fachgerecht ausgeführt werden können.

Anschlüsse an angrenzende Bauteile, insbesondere an
Traufbohle, Fassadenflächen, Stirnseiten, Gesimskanten,
Ecken und angrenzende Dämm- oder Bekleidungsflächen,
sind passgenau und wärmebrückenarm auszubilden. Die
Dämmung ist bis an die angrenzenden Bauteile
heranzuführen, sodass keine offenen Hohlräume oder
ungedämmten Anschlussbereiche verbleiben.

Kanten, Stöße und Zuschnitte sind sauber und
fluchtgerecht auszuführen. Die Dämmplatten sind an den
Bestand anzupassen, insbesondere bei unregelmäßigen
Gesimsverläufen, Vor- und Rücksprüngen sowie an End-
und Eckbereichen.

In den Einheitspreis einzurechnen sind insbesondere:

Lieferung der PU-Dämmplatten, Dicke 40 mm
Dämmung des Betongesimses über die gesamte Abwicklung
bis 600 mm
Zuschnitt und Anpassung der Dämmplatten an den Bestand
lückenlose, dicht gestoßene Verlegung
Schließen unvermeidbarer Fugen mit geeignetem
Dämmstoff- bzw. PU-Material
Untergrundprüfung und erforderliche kleinere
Vorbereitungsarbeiten
geeignete Verklebung und/oder mechanische Befestigung
nach Erfordernis
Ausbildung von Ecken, Kanten, Stirnseiten und
Anschlussbereichen
wärmebrückenarme Anschlüsse an angrenzende Bauteile
alle Nebenleistungen zur vollständigen und
fachgerechten Ausführung

Abrechnung: nach laufendem Meter Betongesims,
Abwicklung bis 600 mm.
Material: PU-Dämmplatten, 40 mm stark, für den
vorgesehenen Außenbereich geeignet.
Einbauort: Betongesims unterhalb der Traufbohle.
Ausführung: lückenlos, dicht gestoßen, wärmebrückenarm,
dauerhaft befestigt.
Menge: 72,000 m

**01.01.0380 Betongesims unterhalb der Traufbohl mit Holz verkleiden**
Vorhandenes Betongesims unterhalb der Traufbohle mit
einer Holzverkleidung bekleiden, Breite der Bekleidung
bis ca. 30 cm, einschließlich Lieferung, Zuschnitt,
Anpassung an den Bestand, Befestigung und aller
erforderlichen Nebenleistungen zur vollständigen und
fachgerechten Herstellung.

Die Bekleidung ist aus geeignetem, trockenem, astfreiem
und maßhaltigem Holz herzustellen. Das Holz ist
grundiert zu liefern; eine zusätzliche Grundierung bzw.
Nachgrundierung von Schnittkanten, Stirnseiten und
bearbeiteten Flächen ist vor dem Einbau fachgerecht
auszuführen. Die Grundierung ist auf die spätere
Beschichtung bzw. den vorgesehenen Anstrichaufbau
abzustimmen.

Die Holzverkleidung ist flucht- und lotgerecht
unterhalb der Traufbohle auf dem vorhandenen
Betongesims zu montieren. Der Untergrund ist vor Beginn
der Arbeiten auf Tragfähigkeit, Ebenheit und Eignung zu
prüfen. Erforderliche kleinere Anpassungen, Zuschnitte
und Ausgleichsarbeiten zur fachgerechten Montage sind
in die Leistung einzurechnen.

Die Befestigung hat dauerhaft, formstabil und verdeckt
verschraubt zu erfolgen. Sichtbare Schraubköpfe sind
nicht zulässig, sofern durch die Bauleitung keine
abweichende Ausführung freigegeben wird.
Befestigungsmittel sind korrosionsgeschützt und für den
Außenbereich geeignet auszuführen.

Anschlüsse an angrenzende Bauteile, insbesondere an
Traufbohle, Putz-/Fassadenflächen, Gesimsbereiche,
Stirnseiten, Ecken und sonstige Anschlussbereiche, sind
sauber und dauerhaft herzustellen. Die Anschlüsse sind
mittels geeignetem Fugendichtband auszuführen, soweit
erforderlich vorkomprimiert und für den Außenbereich
geeignet. Das Fugendichtband ist so einzubauen, dass
Bewegungen aufgenommen und offene Fugen dauerhaft
geschlossen werden können.

Stöße, Gehrungen, Eckausbildungen und Abschlüsse sind
handwerklich sauber, gleichmäßig und optisch abgestimmt
herzustellen. Sämtliche Schnittkanten, Bohrungen und
nachträglich bearbeiteten Holzflächen sind vor der
Montage bzw. unmittelbar nach Bearbeitung vollständig
zu grundieren.

In die Einheitspreise einzurechnen sind insbesondere:

Lieferung des Holzes, trocken, astfrei, maßhaltig und
vorgrundiert
Zuschnitt und Anpassung an vorhandene Bauteile
erforderliche Unterkonstruktion bzw.
Befestigungsleisten, soweit für die fachgerechte
Montage notwendig
verdeckte Verschraubung einschließlich
korrosionsgeschützter Befestigungsmittel
Grundierung/Nachgrundierung von Schnittkanten,
Stirnseiten und bearbeiteten Flächen
Ausbildung von Stößen, Ecken, Enden und Anschlüssen
Anschluss an angrenzende Bauteile mittels geeignetem
Fugendichtband
alle Nebenarbeiten zur vollständigen, dauerhaften und
gebrauchsfertigen Ausführung

Abrechnung: nach laufendem Meter bekleidetes
Betongesims, Breite bis 30 cm.
Einbauort: Betongesims unterhalb der Traufbohle.
Ausführung: Holzverkleidung, grundiert, trocken,
astfrei, verdeckt verschraubt, Anschlüsse mit
Fugendichtband.
Menge: 72,000 m

*Hinweis*
Dachfläche mit vorhandenen, zuvor aufgenommenen und auf
der Baustelle gelagerten Dachziegeln wieder eindecken,
einschließlich Transport vom Zwischenlagerort zum
Einbaubereich, Sortieren, Prüfen, Anpassen und
fachgerechtem Einbau.

Die vorhandenen Dachziegel sind vor der
Wiedereindeckung auf Wiederverwendbarkeit zu prüfen.
Beschädigte, gerissene, stark verwitterte oder nicht
mehr regensichere Dachziegel sind auszusortieren und
dürfen nicht wieder eingebaut werden. Ersatz- bzw.
Ergänzungsziegel sind nur einzubauen, soweit diese in
gesonderter Position beschrieben oder durch die
Bauleitung freigegeben werden.

Die Eindeckung ist auf der vorhandenen bzw. neu
hergestellten Dachlattung auszuführen. Die Dachziegel
sind fluchtgerecht, höhengerecht und regensicher
entsprechend der vorhandenen Dachdeckung und den
Hersteller-/Fachregeln zu verlegen. Deckbild,
Überdeckung, Verband und Anschluss an angrenzende
Dachflächen sind an den Bestand anzupassen.

Besondere Sorgfalt ist in den Anschlussbereichen an
Traufe, Ortgang, Kehlen, Dachrinnen,
Dachklempnerarbeiten, Durchdringungen und angrenzende
Bauteile erforderlich. Die Eindeckung ist so
herzustellen, dass ein geschlossener und dauerhaft
regensicherer Dachaufbau entsteht.

Die Arbeiten erfolgen im Zusammenhang mit den
WDVS-Arbeiten an der Fassade. Anschlüsse an Traufe,
Ortgang und Fassadenbereiche sind daher unter
Berücksichtigung der neuen Fassadenebene, der
Dämmstoffdicke und der geänderten Anschlussdetails
auszuführen. Erforderliche Anpassungen im unmittelbaren
Anschlussbereich sind in die Leistung einzurechnen,
soweit sie zur fachgerechten Wiedereindeckung
erforderlich sind.

In den Einheitspreis einzurechnen sind insbesondere:

Aufnehmen der gelagerten Dachziegel aus dem
Zwischenlagerbereich
Transport zum jeweiligen Einbauort auf dem Dach
Sortieren und Prüfen der Dachziegel auf
Wiederverwendbarkeit
Aussortieren beschädigter oder ungeeigneter Dachziegel
fachgerechtes Wiedereindecken der Dachfläche
Anpassen des Deckbildes an den Bestand
Herstellen regensicherer Anschlüsse an Traufe, Ortgang,
Dachrinnen, Bleche und angrenzende Dachflächen
erforderliche Zuschnitte und Passarbeiten im
Anschlussbereich
Schutz angrenzender Bauteile, insbesondere WDVS-,
Putz-, Klempner- und Dachflächen
sämtliche Nebenleistungen zur vollständigen und
fachgerechten Herstellung

Abrechnung: nach m² tatsächlich eingedeckter
Dachfläche.
Material: vorhandene/gelagerte Dachziegel, soweit
wiederverwendbar.
Hinweis: Ersatz- und Ergänzungsziegel werden nur
vergütet, wenn hierfür eine gesonderte Position
vorgesehen ist.

**01.01.0390 Dachziegel eindecken**
Menge: 108,000 m²

**01.01.0400 Ortgänge eindecken**
Ortgänge  eindecken.
Menge: 25,000 m

*Hinweis*

**01.01.0410 Braas Taunus Rot Dachpfanne liefern**
Menge: 30,000 St

**01.01.0420 Giebelsteine Braas Taunus Rot Pfanne liefern (Ortgang)**
Menge: 30,000 St

**01.01.0430 Braas Doppel S Rot Pfanne liefern**
*** Bedarfsposition mit GB
Menge: 30,000 St

**01.01.0440 Giebelsteine Braas Doppel S Rot Pfanne liefern (Ortgang)**
*** Bedarfsposition mit GB
Menge: 30,000 St

**01.01.0450 Schneefanggitter, h=200 mm, verzinkt,**
*** Bedarfsposition mit GB
Schneefanggitter, h=200 mm, verzinkt,
passend zur Deckung, liefern und in die Dachfläche
einbauen, mit Unterzuglatte
Menge: 1,000 m

#### Abschnitt 01.02 Stundenlohnarbeiten und Besondere Leistungen 243

**01.02.0010 Stundenlohnarbeiten**
Stundenlohnarbeiten für zusätzliche, nicht in den
Positionen enthaltene Leistungen im Zusammenhang mit
den Dachdecker- und Klempnerarbeiten, nur nach
ausdrücklicher Anordnung der Bauleitung.

Die Abrechnung erfolgt nach tatsächlich geleisteten und
anerkannten Stunden auf Grundlage arbeitstäglich
vorzulegender Stundenlohnnachweise.

In den Stundenverrechnungssatz einzurechnen sind
Lohnkosten, Lohnnebenkosten, Zuschläge, übliches
Handwerkszeug, Kleingeräte, persönliche
Schutzausrüstung sowie die Reinigung des unmittelbaren
Arbeitsbereiches.

Erforderliche Materialien, die im Rahmen der
angeordneten Stundenlohnarbeiten verbaut werden, werden
gesondert nach Nachweis abgerechnet, soweit diese nicht
bereits in den Einheitspreisen enthalten sind.

Abrechnung: nach Stunden, gegen Nachweis; Materialien
gesondert nach Nachweis.
Menge: 50,000 Std

**01.02.0020 Vorhandenen Regenwasser-Grundleitungsanschluss für ein**
Vorhandenen Regenwasser-Grundleitungsanschluss für ein
Standrohr DN 100 im Erdreich freilegen, anpassen und an
die geänderte Standrohrposition heranführen.

Der Anschluss der Regenwassergrundleitung ist aufgrund
der geänderten Lage des Standrohres, z. B. durch neue
Fassadenebene / VGS / WDVS-Aufbau, um ca. 30 bis 40 cm
gegenüber der vorhandenen Anschlussposition zu
versetzen bzw. anzupassen.

Hierzu ist der erforderliche Arbeitsbereich im Erdreich
aufzunehmen und die vorhandene Grundleitung bzw. der
vorhandene Standrohranschluss freizulegen. Die
vorhandene Leitung ist fachgerecht zu trennen und
mittels geeigneter Bögen, Anschlussstücke, Muffen,
Dichtungen und Rohrpassstücke an die neue
Anschlussposition des Standrohres DN 100 heranzuführen.

Die Leitungsführung ist so herzustellen, dass ein
dichter, spannungsfreier und funktionsfähiger Anschluss
an das neue Standrohr möglich ist. Gefälle, Rohrlage
und Anschlussrichtung sind vor Ort zu prüfen und auf
die vorhandene Grundleitung abzustimmen.

Nach Herstellung des Anschlusses ist der
Leitungsbereich fachgerecht zu verfüllen und lagenweise
zu verdichten. Die Rohrbettung und seitliche
Rohrumhüllung sind entsprechend den Anforderungen für
erdverlegte Entwässerungsleitungen auszuführen.

In den Einheitspreis einzurechnen sind insbesondere:

Freilegen des vorhandenen
Regenwasser-Grundleitungsanschlusses im erforderlichen
Umfang
Erdarbeiten im unmittelbaren Anschlussbereich,
einschließlich Aushub, seitlicher Lagerung und
Wiederverfüllung
fachgerechtes Trennen bzw. Öffnen der vorhandenen
Regenwasserleitung
Lieferung und Einbau erforderlicher Rohrpassstücke,
Bögen, Muffen, Übergänge und Dichtungen
Anpassen der Leitungsführung an die neue
Standrohrposition, Versatz ca. 30 bis 40 cm
Herstellen eines dichten und funktionsfähigen
Anschlusses DN 100
Rohrbettung, seitliche Verfüllung und lagenweise
Verdichtung
Prüfung der Anschlusslage und Funktionsfähigkeit
sämtliche Nebenleistungen zur vollständigen Herstellung
des anschlussfertigen Grundleitungsanschlusses für das
Standrohr

Nicht enthalten sind großflächige
Oberflächenwiederherstellungen, Pflasterarbeiten,
Betonarbeiten, Änderungen an weiterführenden
Grundleitungen außerhalb des unmittelbaren
Anschlussbereiches sowie eventuelle
Schadstellenbeseitigungen an vorhandenen Leitungen.
Diese Leistungen werden nur bei gesonderter
Beauftragung vergütet.

Abrechnung: je Stück angepasster
Standrohr-/Grundleitungsanschluss.
Nennweite: DN 100.
Leistungsbereich: Erdarbeiten, Leitungsanpassung,
Anschlussvorbereitung für Standrohr.
Ausführung: anschlussfertig, dicht, lagegerecht und
funktionsfähig.
Menge: 6,000 St
